# EIS1 - Eiswerderstraße 10-12, 13585 Berlin
Angebotsaufforderung (GAEB DA XML 3.3, DA83)
Projekt: EIS 1
Währung: EUR
Vergabeart: Freihändige Vergabe
Abgabeort: Covivio Immobilien GmbH Lietzenburger Str. 90 10719 Berlin F
Ausführungsbeginn: 02.09.2024
Ausführungsende: 06.02.0025
Sicherheit Vertragserfüllung %: 0,00
Sicherheit Gewährleistung %: 0,00
Auftraggeber: Covivio Immobilien GmbH, Lietzenburger Str. 90, 10719 Berlin, Ansprechpartner Herr Quenzel, E-Mail Stefan.Quenzel@covivio.immo
Ausführungsort: EIS1 Neubau Wohngebäude und Tiefgarage, Eiswerderstraße 10, 13585 Berlin, Ansprechpartner Quenzel, Stefan, E-Mail stefan.quenzel@covivio.immo
Erstellt mit: 4 240423, NOVA AVA, 08.05.2024

## LEISTUNGSÜBERSICHT
Malerarbeiten von Wand- und Deckenflächen

| Abschnitt | Ausführung | Menge |
| --- | --- | --- |
| EIS1 | Wandfläche | 1.000 m² |
|  | Deckenfläche | 2.310 m² |
| Erweiterung | Wandfläche | 710 m² |
|  | Deckenfläche | 1.700 m² |
| EIS2 UG1 | Wandfläche | 755 m² |
|  | Deckenfläche | 160 m² |
| EIS2 UG2 | Wandfläche | 1.245 m² |
|  | Deckenfläche | 1.510 m² |

## ALLGEMEINE PROJEKTBESCHREIBUNG EIS 1
Angaben zum Grundstück und zum Bauvorhaben:
Das Objekt befindet sich in Berlin in der Eiswerderstraße. Das Objekt besteht aus 8 Mehrfamilienhäusern und 2 Tiefgaragen. Die Haustypen A und B verfügen über 5 oberirdische Geschosse, Haus C über 6 oberirdische Geschosse.
Der Fußboden des obersten Geschosses, in dem Aufenthaltsräume möglich sind, liegt im Mittel ca. 14,70 m bzw. 17,50 m über dem Gelände. Es befinden sich insgesamt 100 PKW- Stellplätze in den beiden Tiefgaragen.
Aufgrund der Gebäudehöhe von ca. 14,35 m bzw. 17,60 m ist das Gebäude gemäß §2, Abs. 3 Nr. 5 BauO Bln der Gebäudeklasse 5 zuzuordnen.
Die Tiefgarage TG 1 ist aufgrund der Größe von 1.492 m² gemäß Muster- Garagenverordnung als Großgarage einzustufen, die Tiefgarage TG 2 ist aufgrund ihrer 787 m² als Mittelgarage.
Bei dem Objekt handelt es sich um einen Neubau. Die Bodenplatte und die Einzel-/ Streifenfundamente des Gebäudes werden in Stahlbeton, die tragenden Innen- und Außenwände in Stahlbeton bzw. massiven Mauerwerk ausgeführt.
Das Objekt dient der Wohnnutzung.
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
## ALLGEMEINE PROJEKTBESCHREIBUNG EIS 2
Grundstück:
EIS2 - Eiswerderstraße 12 in 13585 Berlin/Spandau

Neubauprojekt:

Das Projekt EIS-2 umfasst einen Gewerberiegel mit einem Hochhaus. Beide Bauabschnitte erhalten eine verbindende Tiefgarage. Insgesamt sollen im Turm 17 Wohnungen sowie eine Büro- bzw. Praxisfläche und im Erdgeschoss ein Restaurant entstehen. Im angrenzenden Riegel werden weitere Büroflächen und ein Boardinghouse mit 68 Miet-Apartments untergebracht. Insgesamt entstehen 224 unterirdische Stellplätze.

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
Das Projekt EIS 2 setzt sich aus zwei oberirdischen Gebäudeteilen zusammen: Turm und Riegel. Beide werden unabhängig voneinander erschlossen, besitzen aber Verbindungen in den unterirdischen Geschossen, damit die Stellplätze der Tiefgaragen von beiden Gebäudeteilen erreichbar sind. Der Riegel soll dreigeschossig mit Staffelgeschoss sowie zwei unterirdischen Geschossen errichtet werden. Die beiden Untergeschosse (UG) beinhalten zwei Tiefgaragenebenen. Das 1. Untergeschoss wird mit einer Zu- und Abfahrtsrampe an der nördlichen Stirnseite des Riegels erschlossen. Die Tiefgaragenebene im 2.UG ist über eine innenliegende Rampe mit der Verbindungsgarage zwischen beiden Baufeldern verknüpft. Diese Verbindungsgarage bekommt im Norden eine Einfahrtsrampe. Für die Ausfahrtsrampe wird die Westseite des bereits gebauten nördlichen Garagenteils geöffnet um hier die neue Ausfahrtrampe einzubauen.

Das Erdgeschoss und das 1. Obergeschoss des Riegels sollen eine Büronutzung erhalten. Für das 2. Obergeschoss und das Staffelgeschoss ist eine Nutzung als Boardinghouse geplant. Das Gebäude erhält drei Eingänge. Der Haupteingang befindet sich an der Westfassade in einer gläsernen Fuge, welche in der Fassade den Übergang zum Turm markiert. Weiter nördlich gibt es einen weiteren Eingang von Westen und an der Ostfassade den Ausgang eines Fluchttreppenhauses. Der Turm ist zehngeschossig mit Staffelgeschoss konzipiert. Im Erdgeschoss soll ein Restaurant mit Außenterrasse und im 1.Obergeschoss eine Büro- und Praxisfläche errichtet werden. In den darüberliegenden Geschossen entstehen 17 Eigentumswohnungen. Bei dem Turm handelt es sich um ein Hochhaus gemäß Hochhausrichtlinie. Die Vertikalerschließung erfolgt daher über einen Sicherheitstreppenraum mit Druckbelüftung und zwei Aufzügen, von denen einer als Feuerwehraufzug ausgeführt wird. Die Gastronomie im Erdgeschoss erhält einen separaten Eingang. Gebäudelage, Abmessung, Grenz- und Gebäudeabstände, Grundriss- und Gebäudeform des Objekts sind aus den Planunterlagen ersichtlich.

Bauabschnitte Neubau:
EIS2 - Riegel
EIS2 - Turm

Kennzahlen Turm:
Wohneinheiten  = 17 WE
Gewerbe: 1 Restaurant, 1 Gewerbe (5 Büroräume und 1 Besprechungsraum)

Kennzahlen Riegel:
Gemietete Wohneinheiten  = 68 Apartments
Gewerbe = 1 Gewerbe (13 Büroräume, 2 Seminarräume, 1 Boarding House und 2x Geschäftsführung)

Kennzahlen EIS2:
Gewerbliche Einheiten (Insgesamt) = 43
- Wohnen Turm (2.-10,OG) = 2.303 m²
- Office Turm (1.OG) = 269 m²
- Gastro Turm (EG) = 436 m²
- Office Riegel (EG)  = 1.203 m²
- Boardinghouse Riegel (1.-3,OG)  = 3.672 m²
Summe Gewebe = 5.578 m²

BGF

| Riegel: | 5.738,9 m² |
| --- | --- |
| Tumr: | 4.515,64 m² |

inkl. UG-1 und UG-2

Sonstiges:
Die vorgesehenen Bauleistungen werden entsprechend der derzeit geltenden öffentlich-rechtlichen Vorschriften, der dort geforderten bautechnischen Nachweise und nach den allgemein anerkannten Regeln der Baukunst und der Technik ausgeführt. Die Anforderungen des Brandschutzes sind einzuhalten.

Die Erschließung des Grundstückes an das vollständig ausgebaute öffentliche Straßenland im Sinne des Baugesetzbuches und des Erschließungsbeitragsgesetzes ist gesichert.

Die Dimensionierung sämtlicher Medien werden mit den Versorgungsträgern entsprechend des heutigen Standards abgestimmt und eingerichtet.

## ALLGEMEINE TECHNISCHE VORBEMERKUNGEN
01  Allgemeines
Anschlüsse für Wasser, Energie und Abwasser werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u.ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## ZUSÄTZLICHE TECHNISCHE VORBEMERKUNGEN MALERARBEITEN
Der sachliche Geltungsbereich ergibt sich ebenso wie die technische Ausführung aus den ATV:
DIN 18 363 Maler- und Lackiererarbeiten- Beschichtungen
DIN 18 364 Korrosionsschutzarbeiten an Stahlbauten
DIN 18 366 Tapezierarbeiten
sowie den anerkannten Regeln der Technik.

Ergänzend sind u.a. folgende ATV / DIN zu berücksichtigen:
ATV DIN 18 299  Allgemeine Regelungen für Bauarbeiten jeder Art

DIN EN 13 300 Beschichtungsstoffe- Wasserhaltige Beschichtungsstoffe und Beschichtungssysteme für Wände und  Decken im Innenbereich - Einleitung

BFS Merkblatt 8
Innenbeschichtungen, Tapezier- und Klebearbeiten auf Betonflächen
Herausgeber: Bundesausschuss Farbe und Sachwertschutz (BFS)

BFS Merkblatt 12
Oberflächenbehandlung von Gipsplatten (Gipskartonplatten) und Gipsfaserplatten
Herausgeber: Bundesausschuss Farbe und Sachwertschutz (BFS)

Weiterhin gelten sämtliche europäischen und nationalen Vorschriften, Merkblätter, Stoff- und Prüfnormen usw. jeweils in ihrer aktuellen Fassung sowie die Herstellerverarbeitungsangaben, Zulassungen und Empfehlungen der jeweiligen Fachverbände.

## 3336 Malerarbeiten Tiefgarage Eis1 und Eis2
Datum: 16.04.2024

### Titel 1 Malerarbeiten Tiefgarage EIS 1

*Hinweis: Einbauort*
Überholungsanstrich: Tiefgarage BT A/B und BT B/C
Erstanstrich: Ausfahrt West, Fahrradkeller und BHKW

#### Bereich 1.1 Schutzmaßnahmen

*Hinweis: Kalkulationshinweise Schutzmaßnahmen:*
Kalkulationshinweise Schutzmaßnahmen:
Sämtliche erforderlichen Maßnahmen zum Schutz von
anderen Bauteilen ausser die in diesem Titel
beschriebenen Schutzmaßnahmen sind als Nebenleistung
einzukalkulieren,

Dazu zählen auch die Besonderen Maßnahmen
gemäß der ATV  DIN 18363 Ziffer 4.2.6.
Diese Besonderen Maßnahmen, wie z.B. das Abkleben
von oberflächenfertigen Teilen gehört zum
Leistungsumfang und ist als Nebenleistung in
die Einheitspreise einzukalkulieren.

Dazu gehört z. B. das Schützen von technischen
Installationen wie von  Rohrleitungen, von elektr. Leitungen,
von Leuchten, von Lichtschaltern, von Türen, Geländern,
Handläufen etc.

**1.1.10 Abdeckung Fußboden mit Filzpappe**
Bodenflächen temporär gegen Verschmutzung während
der Endbeschichtungen vollflächig abdecken, geeignetes
Material nach Wahl des AN, einschl. Entfernen nach
Abschluss der Arbeiten.
Abdeckung gegen Verrutschen verkleben.

Hinweis: der Schutz, bzw. die Reinigung des Bodens
während des Überholungsanstrichs wird nicht vergütet.
Verschmutzungen /Farbrückstände auf den Estrichflächen
sind eigenständig und rückstandslos zu beseitigen
Menge: 2540,000 m2

**1.1.20 Besondere Maßnahmen zum Schutz von Türen, innen**
Schutzabdeckung von Türen, innen.
Einschließlich Abkleben, Unterhaltung und späterer
Beseitigung/Entsorgung.

Abdeckung bestehend aus:
Abdeckfolien / Selbstklebende Folien / rückstandsfreie
Klebebänder

Abrechnung: Nach ausgeführter / abgedeckter Ansichtsfläche
Menge: 40,000 m2

**1.1.30 Besondere Maßnahmen zum Schutz von Leitungen, innen**
Temporärer Schutz von Rohrleitungen und Kabeltrassen, etc.
unterschiedlicher Abmessungen, während der Malerarbeiten
vollflächig Schützen durch Abkleben.
Rückstandsloses Entfernen des temporären Schutzes und
Materialentsorgung nach den Arbeiten.
Menge: 500,000 m

**1.1.40 Besondere Maßnahmen zum Schutz von Schaltern und Steckdosen, innen**
Schutzabdeckung von Schaltern und Steckdosen, innen.
Einschließlich Abkleben, Unterhaltung und späterer
Beseitigung/Entsorgung.
Menge: 100,000 Stk

#### Bereich 1.2 Anstriche Tiefgarage

**1.2.10 Vorbereitung Kellerwand-/Deckenflächen Ausfahrt, Verunreinigungen, Grate, Trennschichten entfernen**
Verunreinigungen, grobe Grate, Trennschichten
entfernen.
Die Oberflächen müssen trocken, nicht wasserabweisend,
frei von Staub, Verunreinigungen, Sinterschichten, und
Schalmittelrückständen hergestellt werden.
Sichtbare Stahlteile der Bewehrung sind vor dem
Spachtelauftrag zu grundieren.

Bauteile: Ortbeton Wand- / Deckenflächen,
  Deckenunterzüge und Stützen
Raumhöhen: bis 2,50m
Menge: 3315,000 m2

**1.2.20 Besondere Maßnahmen zum Schutz von Türen, innen**
Schutzabdeckung von Türen, innen.
Einschließlich Abkleben, Unterhaltung und späterer
Beseitigung/Entsorgung.

Abdeckung bestehend aus:
Abdeckfolien / Selbstklebende Folien / rückstandsfreie
Klebebänder

Abrechnung: Nach ausgeführter / abgedeckter Ansichtsfläche
Menge: 40,000 m2

**1.2.30 Überholungsbeschichtung Decke Dispersionssilikatfarbe, Kl. 3**
*** Bezugsbeschreibung
Überholungsbeschichtung an Decke, innen.

Untergrund Beton, aus Dispersionssilikatfarbe.
Grundbeschichtung, Ausführung je nach Art und Zustand
des Untergrundes als verfestigende,
saugfähigkeitsregulierende Grundierung bzw. als
saugfähigkeitsegalisierende und haftvermittelnde
Grundierung.

Überholungsbeschichtung aus Dispersionssilikatfarbe,
matt, deckend, Nassabriebbeständigkeit Klasse 3
(waschbeständig) DIN EN 13300,
Farbton: RAL 9010 reinweiß, matt.
Ausführung im Untergeschoss, an folgenden Bauteilen:
- Deckenuntersicht aus Stahlbeton
- An Stahlbetonunterzügen dreiseitig
- An Stirnseiten von Deckenversprüngen
Erschwernis aufgrund haustechnischer Installationen.
Menge: 2310,000 m2

**1.2.40 Überholungsbeschichtung Wände Dispersionssilikatfarbe, Kl. 3**
*** wie Position 1.2.30
Ausführung an Wänden aus Stahlbeton oder aus
Kalksandstein-Sichtmauerwerk.
Unterkante Beschichtung = Oberkante Sockelanstrich der
Bodenbeschichtung, Höhe Sockelanstrich h=15cm.

Raumhöhen: bis 2,50m
Menge: 805,000 m2

**1.2.50 Überholungsbeschichtung Stützen Dispersionssilikatfarbe, Kl. 3**
*** wie Position 1.2.30
Ausführung an Stütze 30/60cm aus Stahlbeton.
Menge: 195,000 m2

**1.2.60 Überholungsbeschichtung Leibung, b=20cm, Dispersionssilikatfarbe Kl. 3**
*** wie Position 1.2.30
Ausführung im Untergeschoss, an Leibungen aus
Stahlbeton, Tiefe der Leibung ca. 20 cm.

Einbauort:
 Leibungen der Kellertüren (Kellertüren als
Stahlblechtüren mit Eckzargen)
Menge: 38,000 m

**1.2.70 Überholungsbeschichtung Unterzüge Dispersionssilikatfarbe, Kl. 3**
*** wie Position 1.2.30
Ausführung an Unterzügen aus Stahlbeton.
Menge: 150,000 m

**1.2.80 Überholungsanstrich Entlüftungschacht**
*** wie Position 1.2.30
Ausführung in Entlüftungs- und Entrauchungsschacht
Maße: 1,00m x 1,00m x 2,78m
Menge: 10,000 Stk

**1.2.90 Zulage Überholungsbeschichtung Dispersionssilikatfarbe mittelgetönt**
*** Bedarfsposition ohne GB
Als Zulage zur Überholungsbeschichtung von
Wand- oder Deckenflächen im Untergeschoss für die
Ausführung in mittelgetönt, Ausführung in einzelnen
Teilflächen, einschließlich Absetzen / Beschneiden.
Menge: 1,000 m2

#### Bereich 1.3 Anstrich Ausfahrt, BHKW und Fahrradkeller

**1.3.10 Vorbereitung Kellerwand-/Deckenflächen, Verunreinigungen, Grate, Trennschichten entfernen**
Verunreinigungen, grobe Grate, Trennschichten
entfernen.
Die Oberflächen müssen trocken, nicht wasserabweisend,
frei von Staub, Verunreinigungen, Sinterschichten, und
Schalmittelrückständen hergestellt werden.
Sichtbare Stahlteile der Bewehrung sind vor dem
Spachtelauftrag zu grundieren.

Bauteile: Ortbeton Wand- / Deckenflächen,
  Deckenunterzüge und Stützen
Raumhöhen: bis 2,50 m
Menge: 560,000 m2

**1.3.20 Spritzbeschichtung Wand TG auf Ortbeton, Grund.-/Zwischen-/Endbeschichtung**
*** Bezugsbeschreibung
Spritzbeschichtung Tiefgarage  Ortbeton,
Innenwandflächen mit Dispersionsfarbe, weiß oder
leicht getönt.

Nassabriebbeständigkeit: Klasse 3 (waschbeständig)
DIN EN 13300, Kontrastverhältnis Klasse 1 DIN EN 13300
(über 99,5), Deckvermögen: Klasse 2
Bauteile: Ortbeton Wandflächen
Raumhöhen: bis 2,50 m

Leistungen inclusive:
geringfügige Unebenheiten und Bauteilstösse ( max10% )
der Betonflächen mit Spachtelmasse beiarbeiten und
angleichen vollflächige Grundierung Grund- / Zwischen-
und Schlußbeschichtung nach Herstellervorschrift bis zur
vollständigen Deckung liefern und einbauen.
Menge: 350,000 m2

**1.3.30 Spritzbeschichtung Decke TG auf Ortbeton / Grund.-/Zwischen-/Endbeschichtung**
*** wie Position 1.3.20
Bauteile:  Ortbeton Deckenflächen
Menge: 210,000 m2

**1.3.40 Spritzbeschichtung Stützen TG auf Ortbeton / Grund.-/Zwischen-/Endbeschichtung**
*** wie Position 1.3.20
Bauteil: Ortbeton Stützen
Menge: 15,000 m2

**1.3.50 Spritzbeschichtung Unterzüge TG auf Ortbeton / Grund.-/Zwischen-/Endbeschichtung**
*** wie Position 1.3.20
Bauteil: Ortbeton Unterzüge
Menge: 15,000 m2

**1.3.60 Spritzbeschichtung Leibung, b=20cm, TG auf Ortbeton / Grund.-/Zwischen-/Endbeschichtung**
*** wie Position 1.2.30
Ausführung im Untergeschoss, an Leibungen aus
Stahlbeton, Tiefe der Leibung ca. 20 cm.

Einbauort:
 Leibungen der Kellertüren (Kellertüren als
Stahlblechtüren mit Eckzargen)
Menge: 38,000 m

**1.3.70 Spritzbeschichtung Entlüftungsschacht / TG auf Ortbeton / Grund.-/Zwischen-/Endbeschichtung**
*** wie Position 1.3.20
Ortbeton Entlüftungschacht
Menge: 24,000 m2

#### Bereich 1.4 Lackierarbeiten Türen BHKW und Fahrradkeller

**1.4.10 Beschichtung Stahlblechtür, b/h = 1,01/2,01m**
*** Bezugsbeschreibung
Beschichtung einflügeliges Türelement, mit Falz, mit
Stahleckzarge und Türblatt aus Stahlblech, Oberfläche
werkseitig pulvergrundiert. Oberfläche von Türblatt und
Zarge anschleifen und umfassend gründlich reinigen. Lösemittelhaltigen 2K-Epoxi-Haftgrund aufbringen, Zwischenbeschichtung aus Alkydharzlack, Schlussbeschichtung
aus Alkydharzlack, seidenglänzend, deckend, im RAL-Farbton
nach Wahl des AG. Dichtungen, Beschläge einschließlich Obentürschließer dürfen nicht beschichtet werden / einschließlich deren Schutz.

Abmessungen b/h = 1,01/2,01m
Menge: 1,000 Stk

**1.4.20 Beschichtung Stahlblechtür, b/h = 1,50/2,01m**
*** wie Position 1.4.10
Abmessungen b/h = 1,50/2,01m
Menge: 1,000 Stk

**1.4.30 Beschichtung Stahlblechtür, b/h = 2,50/2,01m**
*** wie Position 1.4.10
Abmessungen b/h = 2,50/2,01m
Menge: 1,000 Stk

#### Bereich 1.5 Bodenbeschichtung Verbindungsschacht BHKW zu Haus C

*Hinweis: Hinweis Ausführung auf WU-Bodenplatte:*
Die Ausführung der Bodenbeschichtungen erfolgt im
Untergeschoss. Bei der Bodenplatte handelt es sich um
eine WU-Bodenplatte aus Stahlbeton mit definierter
Rissbreitenbegrenzung.
Die zu kalkulierenden und auszuführenden Beschichtungen
und Spachtelungen müssen geeignet und zugelassen sein,
um auf einer WU-Bodenplatte aufgebracht zu werden
(erhöhter Feuchtegehalt, Wasserdampfdiffusion).

Einbauort: Verbindungsschacht BHKW zu Haus C

**1.5.10 Messen der Umgebungsbedingungen**
*** Pauschalposition
Vor und während der gesamten Baumaßnahme
sind Luftfeuchtigkeits- und Lufttemperaturmessungen
durchzuführen. Die in den Technischen Merkblättern des
Materialherstellers angegebenen Grenzwerte sind während
der gesamten Baumaßnahme einzuhalten.
Die Ergebnisse sind zu protokollieren.
Für alle Leistungen dieses Titels.
Menge: 1,000 Psch

**1.5.20 Oberflächenzugfestigkeit prüfen**
Oberflächenzugfestigkeit prüfen, Anzahl nach
Erfordernis / technischen Vorgaben.
Prüfen der Oberflächenzugfestigkeit gemäß DIN 1048,
Teil 2, auf den untergrundvorbereiteten Betonoberflächen.
Die Ringnut wird mit einer diamantbesetzten Bohrkrone
trocken gebohrt. Die Ergebnisse sind zu protokollieren.
Die Messprotokolle sind dem AG vorzulegen.
Für alle Leistungen dieses Titels.
Menge: 1,000 Stk

**1.5.30 Betonfeuchtigkeit prüfen**
Prüfen des Feuchtigkeitsgehaltes des Betonuntergrundes
mit dem CM-Gerät gemäß DAfStb-Richtlinie "Schutz und
Instandsetzung von Betonbauteilen, Ausgabe 10-2001,
Teil 3, Anhang F" Die Ergebnisse sind zu protokollieren.
Die Meßprotokolle sind dem AG vorzulegen.
Für alle Leistungen dieses Titels.
Menge: 1,000 Stk

**1.5.40 Untergrund reinigen, grobe Verschmutzung**
Untergrund von groben Verschmutzungen wie Bauschutt,
Ölrückstünden etc. trocken reinigen und angefallenen
Schmutz beseitigen, soweit es eine Besondere Leistung ist.
Ausführung bei Erfordernis nur auf Anweisung der örtlichen
Bauleitung.
Menge: 16,000 m2

**1.5.50 Planfräsen und Kugelstrahlen**
Vorbereiten des Betonuntergrundes durch Planfräsen und
Kugelstrahlen, da der Betonboden nicht flügelgeglättet ist.
Herstellervorgaben beachten.

Der Untergrund muss nach der Vorbereitung fest, trocken,
feingriffig und tragfähig sein, frei von Zementleimschichten, l
osen und mürben Teilen sowie trennend wirkenden
Substanzen wie Öl, Fett, Gummiabrieb, Anstrichresten
oder ähnlichem.

Anschließendes Absaugen mit Industriestaubsauger.
Mit einzurechnen ist die Randbearbeitung in Bereichen,
die vom Strahlgerät nicht erreicht werden.
Abreissfestigkeit nach Untergrundvorbereitung
mind. 1,5 N/mm2.

Das abgetragene Material wird Eigentum des AN
und ist umweltgerecht nach den Bestimmungen
des Gesetzgebers zu entsorgen. Die örtlich geltenden
Imissionsschutzbestimmungen sind zu beachten.
Menge: 16,000 m2

**1.5.60 Untergrundvorbereitung Sockelbereiche, Höhe bis 15,0 cm**
Vorbereiten des Betonuntergrundes im Sockelbereich
auf eine Höhe von 15,0 cm durch Schleifen mit
Diamantschleifteller, so dass dieser tragfähig ist.
- Lunker und Poren sind zu öffnen
- anschließendes Absaugen mit Industriestaubsauger
- das abgetragene Material wird Eigentum des AN und
ist umweltgerecht nach den Bestimmungen des
Gesetzgebers zu entsorgen
- die örtlich geltenden Immissionsschutzbestimmungen sind
zu beachten
Menge: 15,500 m

**1.5.70 2K-Epoxidharz-Bodenbeschichtung, R9**
Beschichtung, auf vorbereitetem Untergrund gemäß
Erfordernis des gewählten Beschichtungssystems,
Verarbeitung gem. der aktuellen Herstellervorschriften,
Anforderungen an das System:
- wasserdampfdiffusionsfähig
- sehr gute Haftung am Untergrund
- rutschhemmend
- VOC-emissionsarm

Beschichtungsaufbau:
- Grundierung:
Aufbringen einer Grundierung aus einem wässrigen,
pigmentierten, zweikomponentigen Epoxidharz, auf den
vorbereiteten Untergrund.

- Versiegelung:
Aufbringen einer Versiegelung aus einem pigmentierten,
matten, wasserverdünnbaren, zweikomponentigen
Epoxidharz;

Farbe Standardfarbton gem. Hersteller nach Wahl AG;
mit rutschhemmenden Eigenschaften R9
(Einbau gemäß Anforderungen).

Fabrikat: StoPox WL 200 oder glw.

Fabrikat '..........................................' vom Bieter einzutragen

Verarbeitung: nach Herstellervorschrift
Untergrund: auf bauseitigen Gefälleestrich, Rohfußboden oder Zementestrich
Oberfläche: Rutschfestigkeitsklasse: R9
Farbton: nach Angabe AG

Ausführung gem. Planung (Grundrisse und Schnitte)

Fabrikat '..........................................' vom Bieter einzutragen
Menge: 16,000 m2

**1.5.80 Sockelbeschichtung 2K-Epoxidharzbeschichtung, H=15,0cm**
Erstbeschichtung der Position:
"2K-Epoxidharz-Bodenbeschichtung, R9" im Sockelbereich
15,0 cm hochführen, einschl. Ausbildung einer Hohlkehle,
aller Abklebe- und Beschneidearbeiten.
- passend zum System der Bodenbeschichtung,
mit systemkonformer Sockelausbildung
- Herstellen einer Dreieckskehle, Schenkellänge ca. 3 cm,
aus einer Mischung aus EP mit Quarzsand 0,1 - 0,5 mm,
Mischungsverhältnis gemäß Herstellerangaben
- Sockelbeschichtungshöhe: H= 15,0 cm
Leistung einschl. fachgerechter Ausbildung der
Innen-und Außenecken sowie Anschlussfugen.

Produkt '..........................................' vom Bieter einzutragen
Menge: 15,500 m

### Titel 2 Malerarbeiten Tiefgarage Erweiterung zu EIS 2

*Hinweis: Einbauort*
Anstrich Wand: Tiefgarage, Einfahrt, Raum (Fahrradkeller/Technik) und TRH E
Anstrich Boden: Technikraum und TRH E

#### Bereich 2.1 Schutzmaßnahmen

*Hinweis: Kalkulationshinweise Schutzmaßnahmen:*
Ausführung wie in Pos. 01.01.

**2.1.10 Abdeckung Fußboden mit Filzpappe**
Ausführung wie in Pos. 01.01.0010
Menge: 1750,000 m2

**2.1.20 Besondere Maßnahmen zum Schutz von Türen, innen**
Ausführung wie in Pos. 01.01.0020
Menge: 20,000 m2

**2.1.30 Besondere Maßnahmen zum Schutz von Leitungen, innen**
Ausführung wie in Pos. 01.01.0030
Menge: 300,000 m

**2.1.40 Besondere Maßnahmen zum Schutz von Schaltern und Steckdosen, innen**
Ausführung wie in Pos. 01.01.0040
Menge: 50,000 Stk

#### Bereich 2.2 Anstrich Tiefgarage

**2.2.10 Vorbereitung Kellerwand-/Deckenflächen, Verunreinigungen, Grate, Trennschichten entfernen**
Verunreinigungen, grobe Grate, Trennschichten
entfernen.
Die Oberflächen müssen trocken, nicht wasserabweisend,
frei von Staub, Verunreinigungen, Sinterschichten, und
Schalmittelrückständen hergestellt werden.
Sichtbare Stahlteile der Bewehrung sind vor dem
Spachtelauftrag zu grundieren.

Bauteile: Ortbeton Wand- / Deckenflächen,
  Deckenunterzüge und Stützen
Raumhöhen: bis 2,50 m
Menge: 2410,000 m2

**2.2.20 Abdeckung Fußboden mit Filzpappe**
Ausführung wie in Pos. 01.01.0010
Menge: 1750,000 m2

**2.2.30 Spritzbeschichtung Wand TG auf Ortbeton, Grund.-/Zwischen-/Endbeschichtung**
*** Bezugsbeschreibung
Spritzbeschichtung Tiefgarage  Ortbeton,
Innenwandflächen mit Dispersionsfarbe, weiß oder
leicht getönt.

Nassabriebbeständigkeit: Klasse 3 (waschbeständig)
DIN EN 13300, Kontrastverhältnis Klasse 1 DIN EN 13300
(über 99,5), Deckvermögen: Klasse 2
Bauteile: Ortbeton Wandflächen
Raumhöhen: bis 2,50 m

Leistungen inclusive:
geringfügige Unebenheiten und Bauteilstösse ( max10% )
der Betonflächen mit Spachtelmasse beiarbeiten und
angleichen vollflächige Grundierung Grund- / Zwischen-
und Schlußbeschichtung nach Herstellervorschrift bis zur
vollständigen Deckung liefern und einbauen.
Menge: 710,000 m2

**2.2.40 Spritzbeschichtung Decke TG auf Ortbeton / Grund.-/Zwischen-/Endbeschichtung**
*** wie Position 2.2.30
Bauteile:  Ortbeton Deckenflächen
Menge: 1700,000 m2

**2.2.50 Spritzbeschichtung Stützen TG auf Ortbeton / Grund.-/Zwischen-/Endbeschichtung**
*** wie Position 2.2.30
Bauteil: Ortbeton Stützen
Menge: 140,000 m²

**2.2.60 Spritzbeschichtung Unterzüge TG auf Ortbeton / Grund.-/Zwischen-/Endbeschichtung**
*** Bedarfsposition ohne GB
*** wie Position 2.2.30
Bauteil: Ortbeton Unterzüge
Menge: 1,000 m²

**2.2.70 Spritzbeschichtung Leibung, b=20cm, TG auf Ortbeton / Grund.-/Zwischen-/Endbeschichtung**
*** wie Position 2.2.30
Ausführung im Untergeschoss, an Leibungen aus
Stahlbeton, Tiefe der Leibung ca. 20 cm.

Einbauort:
 Leibungen der Kellertüren (Kellertüren als
Stahlblechtüren mit Eckzargen)
Menge: 25,000 m

**2.2.80 Spritzbeschichtung Entlüftungsschacht / TG auf Ortbeton / Grund.-/Zwischen-/Endbeschichtung**
*** wie Position 2.2.30
Ortbeton Entlüftungschacht
Menge: 70,000 m²

#### Bereich 2.3 Lackierarbeiten

**2.3.10 Beschichtung Stahlblechtür, b/h = 1,01/2,135m**
Beschichtung einflügeliges Türelement, mit Falz, mit
Stahleckzarge und Türblatt aus Stahlblech, Oberfläche
werkseitig pulvergrundiert. Oberfläche von Türblatt und
Zarge anschleifen und umfassend gründlich reinigen. Lösemittelhaltigen 2K-Epoxi-Haftgrund aufbringen, Zwischenbeschichtung aus Alkydharzlack, Schlussbeschichtung
aus Alkydharzlack, seidenglänzend, deckend, im RAL-Farbton
nach Wahl des AG. Dichtungen, Beschläge einschließlich Obentürschließer dürfen nicht beschichtet werden / einschließlich deren Schutz.

Abmessungen b/h = 1,01/2,135m
Menge: 4,000 Stk

**2.3.20 Treppengeländer aus Flachstahl, beschichten, aussen**
Endbeschichtung vollständige Treppengeländerkonstruktion
zweilagig mit Acrylharzlack, matt deckend, sattgetönt,
einschließlich aller Befestigungskonsolen. Treppengeländer
bestehend aus umlaufenden Rahmen aus Flachstahl
sowie Füllungen und Pfosten aus Flachstahl.
Handlauf aus Edelstahl darf nicht beschichtet werden.
Untergrund: bauseitige Grundierung, diese ist auf Schadstellen
zu prüfen und gegebenenfalls auszubessern Zwischenbeschichtung aus Acrylharzlack, Schlussbeschichtung aus Acrylharzlack,
seidenmatt, deckend, sattgetönt im RAL-Farbton nach Wahl des AG.

Geländerhöhe h = bis 1,20 m
Menge: 5,000 m

**2.3.30 Besch. Estrichabschlusswinkel, 125x90x8mm, L=0,35m**
Erstbeschichtung Estrichabschlusswinkel als L-Profil aus
grundiertem Stahl. Estrichabschlusswinkel angeordnet als Estrichabschluss z. B. an Treppenpodesten. Länge
ca. l = 0,35m L-Profil ca. 125x90x8mm Beschichtung an
Außenseite und an Oberseite. Zwischenbeschichtung aus Acrylharzlack, Schlussbeschichtung aus Acrylharzlack,
seidenmatt, deckend, sattgetönt im RAL-Farbton nach Wahl
des AG.
Menge: 10,000 Stk

#### Bereich 2.4 Bodenbeschichtung Räume TG Erweiterung

*Hinweis: Hinweis Ausführung auf WU-Bodenplatte:*
Die Ausführung der Bodenbeschichtungen erfolgt im
Untergeschoss. Bei der Bodenplatte handelt es sich um
eine WU-Bodenplatte aus Stahlbeton mit definierter
Rissbreitenbegrenzung.
Die zu kalkulierenden und auszuführenden Beschichtungen
und Spachtelungen müssen geeignet und zugelassen sein,
um auf einer WU-Bodenplatte aufgebracht zu werden
(erhöhter Feuchtegehalt, Wasserdampfdiffusion).

Einbauort: Nebenraum Einfahrt (Technik oder Fahrradkeller),
  Treppenhaus E

**2.4.10 Messen der Umgebungsbedingungen**
*** Pauschalposition
Vor und während der gesamten Baumaßnahme
sind Luftfeuchtigkeits- und Lufttemperaturmessungen
durchzuführen. Die in den Technischen Merkblättern des
Materialherstellers angegebenen Grenzwerte sind während
der gesamten Baumaßnahme einzuhalten.
Die Ergebnisse sind zu protokollieren.
Für alle Leistungen dieses Titels.
Menge: 1,000 Psch

**2.4.20 Oberflächenzugfestigkeit prüfen**
Oberflächenzugfestigkeit prüfen, Anzahl nach
Erfordernis / technischen Vorgaben.
Prüfen der Oberflächenzugfestigkeit gemäß DIN 1048,
Teil 2, auf den untergrundvorbereiteten Betonoberflächen.
Die Ringnut wird mit einer diamantbesetzten Bohrkrone
trocken gebohrt. Die Ergebnisse sind zu protokollieren.
Die Messprotokolle sind dem AG vorzulegen.
Für alle Leistungen dieses Titels.
Menge: 2,000 Stk

**2.4.30 Betonfeuchtigkeit prüfen**
Prüfen des Feuchtigkeitsgehaltes des Betonuntergrundes
mit dem CM-Gerät gemäß DAfStb-Richtlinie "Schutz und
Instandsetzung von Betonbauteilen, Ausgabe 10-2001,
Teil 3, Anhang F" Die Ergebnisse sind zu protokollieren.
Die Meßprotokolle sind dem AG vorzulegen.
Für alle Leistungen dieses Titels.
Menge: 2,000 Stk

**2.4.40 Untergrund reinigen, grobe Verschmutzung**
Untergrund von groben Verschmutzungen wie Bauschutt,
Ölrückstünden etc. trocken reinigen und angefallenen
Schmutz beseitigen, soweit es eine Besondere Leistung ist.
Ausführung bei Erfordernis nur auf Anweisung der örtlichen
Bauleitung.
Menge: 50,000 m2

**2.4.50 Planfräsen und Kugelstrahlen**
Vorbereiten des Betonuntergrundes durch Planfräsen und
Kugelstrahlen, da der Betonboden nicht flügelgeglättet ist.
Herstellervorgaben beachten.

Der Untergrund muss nach der Vorbereitung fest, trocken,
feingriffig und tragfähig sein, frei von Zementleimschichten, l
osen und mürben Teilen sowie trennend wirkenden
Substanzen wie Öl, Fett, Gummiabrieb, Anstrichresten
oder ähnlichem.

Anschließendes Absaugen mit Industriestaubsauger.
Mit einzurechnen ist die Randbearbeitung in Bereichen,
die vom Strahlgerät nicht erreicht werden.
Abreissfestigkeit nach Untergrundvorbereitung
mind. 1,5 N/mm2.

Das abgetragene Material wird Eigentum des AN
und ist umweltgerecht nach den Bestimmungen
des Gesetzgebers zu entsorgen. Die örtlich geltenden
Imissionsschutzbestimmungen sind zu beachten.
Menge: 50,000 m2

**2.4.60 Untergrundvorbereitung Sockelbereiche, Höhe bis 15,0 cm**
Vorbereiten des Betonuntergrundes im Sockelbereich
auf eine Höhe von 15,0 cm durch Schleifen mit
Diamantschleifteller, so dass dieser tragfähig ist.
- Lunker und Poren sind zu öffnen
- anschließendes Absaugen mit Industriestaubsauger
- das abgetragene Material wird Eigentum des AN und
ist umweltgerecht nach den Bestimmungen des
Gesetzgebers zu entsorgen
- die örtlich geltenden Immissionsschutzbestimmungen sind
zu beachten
Menge: 65,000 m

**2.4.70 2K-Epoxidharz-Bodenbeschichtung, R9**
Beschichtung, auf vorbereitetem Untergrund gemäß
Erfordernis des gewählten Beschichtungssystems,
Verarbeitung gem. der aktuellen Herstellervorschriften,
Anforderungen an das System:
- wasserdampfdiffusionsfähig
- sehr gute Haftung am Untergrund
- rutschhemmend
- VOC-emissionsarm

Beschichtungsaufbau:
- Grundierung:
Aufbringen einer Grundierung aus einem wässrigen,
pigmentierten, zweikomponentigen Epoxidharz, auf den
vorbereiteten Untergrund.

- Versiegelung:
Aufbringen einer Versiegelung aus einem pigmentierten,
matten, wasserverdünnbaren, zweikomponentigen
Epoxidharz;

Farbe Standardfarbton gem. Hersteller nach Wahl AG;
mit rutschhemmenden Eigenschaften R9
(Einbau gemäß Anforderungen).

Fabrikat: StoPox WL 200 oder glw.

Fabrikat '..........................................' vom Bieter einzutragen

Verarbeitung: nach Herstellervorschrift
Untergrund: auf bauseitigen Gefälleestrich, Rohfußboden oder Zementestrich
Oberfläche: Rutschfestigkeitsklasse: R9
Farbton: nach Angabe AG

Ausführung gem. Planung (Grundrisse und Schnitte)

Fabrikat '..........................................' vom Bieter einzutragen
Menge: 50,000 m2

**2.4.80 Sockelbeschichtung 2K-Epoxidharzbeschichtung, H=15,0cm**
Erstbeschichtung der Position:
"2K-Epoxidharz-Bodenbeschichtung, R9" im Sockelbereich
15,0 cm hochführen, einschl. Ausbildung einer Hohlkehle,
aller Abklebe- und Beschneidearbeiten.
- passend zum System der Bodenbeschichtung,
mit systemkonformer Sockelausbildung
- Herstellen einer Dreieckskehle, Schenkellänge ca. 3 cm,
aus einer Mischung aus EP mit Quarzsand 0,1 - 0,5 mm,
Mischungsverhältnis gemäß Herstellerangaben
- Sockelbeschichtungshöhe: H= 15,0 cm
Leistung einschl. fachgerechter Ausbildung der
Innen-und Außenecken sowie Anschlussfugen.

Produkt '..........................................' vom Bieter einzutragen
Menge: 65,000 m

### Titel 3 Malerarbeiten Tiefgarage EIS 2 UG1

*Hinweis: Einbauort*
Anstrich Wand: Tiefgarage, Fahrradkeller 1, 2+3, ELT und Technikraum 1+2
Anstrich Boden: Fahrradkeller 3, ELT und Technikraum 1+2

#### Bereich 3.1 Schutzmaßnahmen

*Hinweis: Kalkulationshinweise Schutzmaßnahmen:*
Ausführung wie in Pos. 01.01.

**3.1.10 Abdeckung Fußboden mit Filzpappe**
Ausführung wie in Pos. 01.01.0010
Menge: 1410,000 m2

**3.1.20 Besondere Maßnahmen zum Schutz von Türen, innen**
Ausführung wie in Pos. 01.01.0020
Menge: 20,000 m2

**3.1.30 Besondere Maßnahmen zum Schutz von Leitungen, innen**
Ausführung wie in Pos. 01.01.0030
Menge: 200,000 m

**3.1.40 Besondere Maßnahmen zum Schutz von Schaltern und Steckdosen, innen**
Ausführung wie in Pos. 01.01.0040
Menge: 50,000 Stk

#### Bereich 3.2 Anstrich UG1

**3.2.10 Vorbereitung Kellerwand-/Deckenflächen, Verunreinigungen, Grate, Trennschichten entfernen**
Verunreinigungen, grobe Grate, Trennschichten
entfernen.
Die Oberflächen müssen trocken, nicht wasserabweisend,
frei von Staub, Verunreinigungen, Sinterschichten, und
Schalmittelrückständen hergestellt werden.
Sichtbare Stahlteile der Bewehrung sind vor dem
Spachtelauftrag zu grundieren.

Bauteile: Ortbeton Wand- / Deckenflächen,
  Deckenunterzüge und Stützen
Raumhöhen: bis 2,50 m
Menge: 990,000 m²

**3.2.20 Spritzbeschichtung Wand TG auf Ortbeton, Grund.-/Zwischen-/Endbeschichtung**
*** Bezugsbeschreibung
Spritzbeschichtung Tiefgarage  Ortbeton,
Innenwandflächen mit Dispersionsfarbe, weiß oder
leicht getönt.

Nassabriebbeständigkeit: Klasse 3 (waschbeständig)
DIN EN 13300, Kontrastverhältnis Klasse 1 DIN EN 13300
(über 99,5), Deckvermögen: Klasse 2
Bauteile: Ortbeton Wandflächen
Raumhöhen: bis 2,50 m

Leistungen inclusive:
geringfügige Unebenheiten und Bauteilstösse ( max10% )
der Betonflächen mit Spachtelmasse beiarbeiten und
angleichen vollflächige Grundierung Grund- / Zwischen-
und Schlußbeschichtung nach Herstellervorschrift bis zur
vollständigen Deckung liefern und einbauen.
Menge: 640,000 m²

**3.2.30 Spritzbeschichtung Decke TG auf Ortbeton / Grund.-/Zwischen-/Endbeschichtung**
*** wie Position 3.2.20
Bauteile:  Ortbeton Deckenflächen
Menge: 160,000 m²

**3.2.40 Spritzbeschichtung Stützen TG auf Ortbeton / Grund.-/Zwischen-/Endbeschichtung**
*** wie Position 3.2.20
Bauteil: Ortbeton Stützen
Menge: 105,000 m²

**3.2.50 Spritzbeschichtung Unterzüge TG auf Ortbeton / Grund.-/Zwischen-/Endbeschichtung**
*** wie Position 3.2.20
Bauteil: Ortbeton Unterzüge
Menge: 10,000 m²

**3.2.60 Spritzbeschichtung Leibung, b=20cm, TG auf Ortbeton / Grund.-/Zwischen-/Endbeschichtung**
*** wie Position 1.2.30
Ausführung im Untergeschoss, an Leibungen aus
Stahlbeton, Tiefe der Leibung ca. 20 cm.

Einbauort:
 Leibungen der Kellertüren (Kellertüren als
Stahlblechtüren mit Eckzargen)
Menge: 100,000 m

#### Bereich 3.3 Lackierarbeiten

**3.3.10 Beschichtung Stahlblechtür, b/h = 1,01/2,135m**
Beschichtung einflügeliges Türelement, mit Falz, mit
Stahleckzarge und Türblatt aus Stahlblech, Oberfläche
werkseitig pulvergrundiert. Oberfläche von Türblatt und
Zarge anschleifen und umfassend gründlich reinigen. Lösemittelhaltigen 2K-Epoxi-Haftgrund aufbringen, Zwischenbeschichtung aus Alkydharzlack, Schlussbeschichtung
aus Alkydharzlack, seidenglänzend, deckend, im RAL-Farbton
nach Wahl des AG. Dichtungen, Beschläge einschließlich Obentürschließer dürfen nicht beschichtet werden / einschließlich deren Schutz.

Abmessungen b/h = 1,01/2,135m
Menge: 5,000 Stk

#### Bereich 3.4 Bodenbeschichtung Räume UG 1

*Hinweis: Einbauort*
Einbauort: Fahrradkeller 3, ELT und Technikraum 1+2

**3.4.10 Messen der Umgebungsbedingungen**
*** Pauschalposition
Vor und während der gesamten Baumaßnahme
sind Luftfeuchtigkeits- und Lufttemperaturmessungen
durchzuführen. Die in den Technischen Merkblättern des
Materialherstellers angegebenen Grenzwerte sind während
der gesamten Baumaßnahme einzuhalten.
Die Ergebnisse sind zu protokollieren.
Für alle Leistungen dieses Titels.
Menge: 1,000 Psch

**3.4.20 Oberflächenzugfestigkeit prüfen**
Oberflächenzugfestigkeit prüfen, Anzahl nach
Erfordernis / technischen Vorgaben.
Prüfen der Oberflächenzugfestigkeit gemäß DIN 1048,
Teil 2, auf den untergrundvorbereiteten Betonoberflächen.
Die Ringnut wird mit einer diamantbesetzten Bohrkrone
trocken gebohrt. Die Ergebnisse sind zu protokollieren.
Die Messprotokolle sind dem AG vorzulegen.
Für alle Leistungen dieses Titels.
Menge: 4,000 Stk

**3.4.30 Betonfeuchtigkeit prüfen**
Prüfen des Feuchtigkeitsgehaltes des Betonuntergrundes
mit dem CM-Gerät gemäß DAfStb-Richtlinie "Schutz und
Instandsetzung von Betonbauteilen, Ausgabe 10-2001,
Teil 3, Anhang F" Die Ergebnisse sind zu protokollieren.
Die Meßprotokolle sind dem AG vorzulegen.
Für alle Leistungen dieses Titels.
Menge: 4,000 Stk

**3.4.40 Untergrund reinigen, grobe Verschmutzung**
Untergrund von groben Verschmutzungen wie Bauschutt,
Ölrückstünden etc. trocken reinigen und angefallenen
Schmutz beseitigen, soweit es eine Besondere Leistung ist.
Ausführung bei Erfordernis nur auf Anweisung der örtlichen
Bauleitung.
Menge: 160,000 m2

**3.4.50 Planfräsen und Kugelstrahlen**
Vorbereiten des Betonuntergrundes durch Planfräsen und
Kugelstrahlen, da der Betonboden nicht flügelgeglättet ist.
Herstellervorgaben beachten.
Der Untergrund muss nach der Vorbereitung fest,
trocken, feingriffig und tragfähig sein, frei von
Zementleimschichten, losen und mürben Teilen
sowie trennend wirkenden Substanzen wie Öl,
Fett, Gummiabrieb, Anstrichresten oder ähnlichem.
Anschließendes Absaugen mit Industriestaubsauger.
Mit einzurechnen ist die Randbearbeitung in Bereichen,
die vom Strahlgerät nicht erreicht werden.
Abreissfestigkeit nach Untergrundvorbereitung
mind. 1,5 N/mm2.
Das abgetragene Material wird Eigentum des AN
und ist umweltgerecht nach den Bestimmungen
des Gesetzgebers zu entsorgen. Die örtlich geltenden
Imissionsschutzbestimmungen sind zu beachten.
Menge: 160,000 m2

**3.4.60 Untergrundvorbereitung Sockelbereiche, Höhe bis 15,0 cm**
Vorbereiten des Betonuntergrundes im Sockelbereich
auf eine Höhe von 15,0 cm durch Schleifen mit
Diamantschleifteller, so dass dieser tragfähig ist.
- Lunker und Poren sind zu öffnen
- anschließendes Absaugen mit Industriestaubsauger
- das abgetragene Material wird Eigentum des AN und
ist umweltgerecht nach den Bestimmungen des
Gesetzgebers zu entsorgen
- die örtlich geltenden Immissionsschutzbestimmungen sind
zu beachten
Menge: 120,000 m

**3.4.70 2K-Epoxidharz-Bodenbeschichtung, R9**
Beschichtung, auf vorbereitetem Untergrund gemäß
Erfordernis des gewählten Beschichtungssystems,
Verarbeitung gem. der aktuellen Herstellervorschriften,
Anforderungen an das System:
- wasserdampfdiffusionsfähig
- sehr gute Haftung am Untergrund
- rutschhemmend
- VOC-emissionsarm
Beschichtungsaufbau:
- Grundierung:
Aufbringen einer Grundierung aus einem wässrigen,
pigmentierten, zweikomponentigen Epoxidharz, auf den
vorbereiteten Untergrund.
- Versiegelung:
Aufbringen einer Versiegelung aus einem pigmentierten,
matten, wasserverdünnbaren, zweikomponentigen
Epoxidharz;
Farbe Standardfarbton gem. Hersteller nach Wahl AG;
mit rutschhemmenden Eigenschaften R9
(Einbau gemäß Anforderungen).
Fabrikat: StoPox WL 200 oder glw.

Produkt '..........................................' vom Bieter einzutragen

Verarbeitung: nach Herstellervorschrift
Untergrund: auf bauseitigen Gefälleestrich, Rohfußboden oder Zementestrich
Oberfläche: Rutschfestigkeitsklasse: R9
Farbton: nach Angabe AG

Ausführung gem. Planung (Grundrisse und Schnitte)

Produkt '..........................................' vom Bieter einzutragen
Menge: 160,000 m2

**3.4.80 Sockelbeschichtung 2K-Epoxidharzbeschichtung, H=15,0cm**
Erstbeschichtung der Position:
"2K-Epoxidharz-Bodenbeschichtung, R9" im Sockelbereich
15,0 cm hochführen, einschl. Ausbildung einer Hohlkehle,
aller Abklebe- und Beschneidearbeiten.
- passend zum System der Bodenbeschichtung,
mit systemkonformer Sockelausbildung
- Herstellen einer Dreieckskehle, Schenkellänge ca. 3 cm,
aus einer Mischung aus EP mit Quarzsand 0,1 - 0,5 mm,
Mischungsverhältnis gemäß Herstellerangaben
- Sockelbeschichtungshöhe: H= 15,0 cm
Leistung einschl. fachgerechter Ausbildung der
Innen-und Außenecken sowie Anschlussfugen.

Produkt '..........................................' vom Bieter einzutragen
Menge: 120,000 m

### Titel 4 Malerarbeiten Tiefgarage EIS 2 UG2

*Hinweis: Einbauort*
Riegel-Anstrich Wand: Tiefgarage, Fahrradkeller 1, 2,
  Technikraum und Kellerraum
Riegel-Anstrich Boden: Fahrradkeller 1+2 und Kellerraum

Tower-Anstrich Wand: Lüftungszentrale, DEA+Nass-Stgl.,
  Flur, Druckbelüftung, HAR WW+Hzg.,
  Kellerraum, HAR SW, Ablüft-Kühl-Modul,
  HA ELT
Tower-Anstrich Boden: Lüftungszentrale, DEA+Nass-Stgl.,
  Flur, Druckbelüftung, HAR WW+Hzg.,
  Kellerraum, HAR SW, Ablüft-Kühl-Modul,
  HA ELT, Einbringungsschacht

#### Bereich 4.1 Schutzmaßnahmen

*Hinweis: Kalkulationshinweise Schutzmaßnahmen:*
Ausführung wie in Pos. 01.01.

**4.1.10 Abdeckung Fußboden mit Filzpappe**
Ausführung wie in Pos. 01.01.0010
Menge: 1510,000 m2

**4.1.20 Besondere Maßnahmen zum Schutz von Türen, innen**
Ausführung wie in Pos. 01.01.0020
Menge: 60,000 m2

**4.1.30 Besondere Maßnahmen zum Schutz von Leitungen, innen**
Ausführung wie in Pos. 01.01.0030
Menge: 200,000 m

**4.1.40 Besondere Maßnahmen zum Schutz von Schaltern und Steckdosen, innen**
Ausführung wie in Pos. 01.01.0040
Menge: 50,000 Stk

#### Bereich 4.2 Anstrich UG2

**4.2.10 Vorbereitung Kellerwand-/Deckenflächen, Verunreinigungen, Grate, Trennschichten entfernen**
Verunreinigungen, grobe Grate, Trennschichten
entfernen.
Die Oberflächen müssen trocken, nicht wasserabweisend,
frei von Staub, Verunreinigungen, Sinterschichten, und
Schalmittelrückständen hergestellt werden.
Sichtbare Stahlteile der Bewehrung sind vor dem
Spachtelauftrag zu grundieren.

Bauteile: Ortbeton Wand- / Deckenflächen,
  Deckenunterzüge und Stützen
Raumhöhen: bis 2,50 m
Menge: 2640,000 m²

**4.2.20 Spritzbeschichtung Wand TG auf Ortbeton, Grund.-/Zwischen-/Endbeschichtung**
*** Bezugsbeschreibung
Spritzbeschichtung Tiefgarage  Ortbeton,
Innenwandflächen mit Dispersionsfarbe, weiß oder
leicht getönt.

Nassabriebbeständigkeit: Klasse 3 (waschbeständig)
DIN EN 13300, Kontrastverhältnis Klasse 1 DIN EN 13300
(über 99,5), Deckvermögen: Klasse 2
Bauteile: Ortbeton Wandflächen
Raumhöhen: bis 2,50 m

Leistungen inclusive:
geringfügige Unebenheiten und Bauteilstösse ( max10% )
der Betonflächen mit Spachtelmasse beiarbeiten und
angleichen vollflächige Grundierung Grund- / Zwischen-
und Schlußbeschichtung nach Herstellervorschrift bis zur
vollständigen Deckung liefern und einbauen.
Menge: 1130,000 m²

**4.2.30 Spritzbeschichtung Decke TG auf Ortbeton / Grund.-/Zwischen-/Endbeschichtung**
*** wie Position 4.2.20
Bauteile:  Ortbeton Deckenflächen
Menge: 1510,000 m²

**4.2.40 Spritzbeschichtung Stützen TG auf Ortbeton / Grund.-/Zwischen-/Endbeschichtung**
*** wie Position 4.2.20
Bauteil: Ortbeton Stützen
Menge: 115,000 m²

**4.2.50 Spritzbeschichtung Unterzüge TG auf Ortbeton / Grund.-/Zwischen-/Endbeschichtung**
*** Bedarfsposition ohne GB
*** wie Position 4.2.20
Bauteil: Ortbeton Unterzüge
Menge: 1,000 m²

**4.2.60 Spritzbeschichtung Leibung, b=20cm, TG auf Ortbeton / Grund.-/Zwischen-/Endbeschichtung**
*** wie Position 1.2.30
Ausführung im Untergeschoss, an Leibungen aus
Stahlbeton, Tiefe der Leibung ca. 20 cm.

Einbauort:
 Leibungen der Kellertüren (Kellertüren als
Stahlblechtüren mit Eckzargen)
Menge: 180,000 m

#### Bereich 4.3 Lackierarbeiten

**4.3.10 Beschichtung Stahlblechtür, b/h = 1,01/2,135m**
Beschichtung einflügeliges Türelement, mit Falz, mit
Stahleckzarge und Türblatt aus Stahlblech, Oberfläche
werkseitig pulvergrundiert. Oberfläche von Türblatt und
Zarge anschleifen und umfassend gründlich reinigen. Lösemittelhaltigen 2K-Epoxi-Haftgrund aufbringen, Zwischenbeschichtung aus Alkydharzlack, Schlussbeschichtung
aus Alkydharzlack, seidenglänzend, deckend, im RAL-Farbton
nach Wahl des AG. Dichtungen, Beschläge einschließlich Obentürschließer dürfen nicht beschichtet werden / einschließlich deren Schutz.

Abmessungen b/h = 1,01/2,135m
Menge: 15,000 Stk

#### Bereich 4.4 Bodenbeschichtung Räume UG 2

*Hinweis: Hinweis Ausführung auf WU-Bodenplatte:*
Die Ausführung der Bodenbeschichtungen erfolgt im
Untergeschoss. Bei der Bodenplatte handelt es sich um
eine WU-Bodenplatte aus Stahlbeton mit definierter
Rissbreitenbegrenzung.
Die zu kalkulierenden und auszuführenden Beschichtungen
und Spachtelungen müssen geeignet und zugelassen sein,
um auf einer WU-Bodenplatte aufgebracht zu werden
(erhöhter Feuchtegehalt, Wasserdampfdiffusion).

**4.4.10 Messen der Umgebungsbedingungen**
*** Pauschalposition
Vor und während der gesamten Baumaßnahme
sind Luftfeuchtigkeits- und Lufttemperaturmessungen
durchzuführen. Die in den Technischen Merkblättern des
Materialherstellers angegebenen Grenzwerte sind während
der gesamten Baumaßnahme einzuhalten.
Die Ergebnisse sind zu protokollieren.
Für alle Leistungen dieses Titels.
Menge: 1,000 Psch

**4.4.20 Oberflächenzugfestigkeit prüfen**
Oberflächenzugfestigkeit prüfen, Anzahl nach
Erfordernis / technischen Vorgaben.
Prüfen der Oberflächenzugfestigkeit gemäß DIN 1048,
Teil 2, auf den untergrundvorbereiteten Betonoberflächen.
Die Ringnut wird mit einer diamantbesetzten Bohrkrone
trocken gebohrt. Die Ergebnisse sind zu protokollieren.
Die Messprotokolle sind dem AG vorzulegen.
Für alle Leistungen dieses Titels.
Menge: 12,000 Stk

**4.4.30 Betonfeuchtigkeit prüfen**
Prüfen des Feuchtigkeitsgehaltes des Betonuntergrundes
mit dem CM-Gerät gemäß DAfStb-Richtlinie "Schutz und
Instandsetzung von Betonbauteilen, Ausgabe 10-2001,
Teil 3, Anhang F" Die Ergebnisse sind zu protokollieren.
Die Meßprotokolle sind dem AG vorzulegen.
Für alle Leistungen dieses Titels.
Menge: 12,000 Stk

**4.4.40 Untergrund reinigen, grobe Verschmutzung**
Untergrund von groben Verschmutzungen wie Bauschutt,
Ölrückstünden etc. trocken reinigen und angefallenen
Schmutz beseitigen, soweit es eine Besondere Leistung ist.
Ausführung bei Erfordernis nur auf Anweisung der örtlichen
Bauleitung.
Menge: 280,000 m2

**4.4.50 Planfräsen und Kugelstrahlen**
Vorbereiten des Betonuntergrundes durch Planfräsen und
Kugelstrahlen, da der Betonboden nicht flügelgeglättet ist.
Herstellervorgaben beachten.
Der Untergrund muss nach der Vorbereitung fest,
trocken, feingriffig und tragfähig sein, frei von
Zementleimschichten, losen und mürben Teilen
sowie trennend wirkenden Substanzen wie Öl,
Fett, Gummiabrieb, Anstrichresten oder ähnlichem.
Anschließendes Absaugen mit Industriestaubsauger.
Mit einzurechnen ist die Randbearbeitung in Bereichen,
die vom Strahlgerät nicht erreicht werden.
Abreissfestigkeit nach Untergrundvorbereitung
mind. 1,5 N/mm2.
Das abgetragene Material wird Eigentum des AN
und ist umweltgerecht nach den Bestimmungen
des Gesetzgebers zu entsorgen. Die örtlich geltenden
Imissionsschutzbestimmungen sind zu beachten.
Ausführungsort:
Menge: 280,000 m2

**4.4.60 Untergrundvorbereitung Sockelbereiche, Höhe bis 15,0 cm**
Vorbereiten des Betonuntergrundes im Sockelbereich
auf eine Höhe von 15,0 cm durch Schleifen mit
Diamantschleifteller, so dass dieser tragfähig ist.
- Lunker und Poren sind zu öffnen
- anschließendes Absaugen mit Industriestaubsauger
- das abgetragene Material wird Eigentum des AN und
ist umweltgerecht nach den Bestimmungen des
Gesetzgebers zu entsorgen
- die örtlich geltenden Immissionsschutzbestimmungen sind
zu beachten
Menge: 245,000 m

**4.4.70 2K-Epoxidharz-Bodenbeschichtung, R9**
Beschichtung, auf vorbereitetem Untergrund gemäß
Erfordernis des gewählten Beschichtungssystems,
Verarbeitung gem. der aktuellen Herstellervorschriften,
Anforderungen an das System:
- wasserdampfdiffusionsfähig
- sehr gute Haftung am Untergrund
- rutschhemmend
- VOC-emissionsarm
Beschichtungsaufbau:
- Grundierung:
Aufbringen einer Grundierung aus einem wässrigen,
pigmentierten, zweikomponentigen Epoxidharz, auf den
vorbereiteten Untergrund.
- Versiegelung:
Aufbringen einer Versiegelung aus einem pigmentierten,
matten, wasserverdünnbaren, zweikomponentigen
Epoxidharz;
Farbe Standardfarbton gem. Hersteller nach Wahl AG;
mit rutschhemmenden Eigenschaften R9
(Einbau gemäß Anforderungen).
Fabrikat: StoPox WL 200 oder glw.

Produkt '..........................................' vom Bieter einzutragen

Verarbeitung: nach Herstellervorschrift
Untergrund: auf bauseitigen Gefälleestrich, Rohfußboden oder Zementestrich
Oberfläche: Rutschfestigkeitsklasse: R9
Farbton: nach Angabe AG

Ausführung gem. Planung (Grundrisse und Schnitte)

Produkt '..........................................' vom Bieter einzutragen
Menge: 280,000 m2

**4.4.80 Sockelbeschichtung 2K-Epoxidharzbeschichtung, H=15,0cm**
Erstbeschichtung der Position:
"2K-Epoxidharz-Bodenbeschichtung, R9" im Sockelbereich
15,0 cm hochführen, einschl. Ausbildung einer Hohlkehle,
aller Abklebe- und Beschneidearbeiten.
- passend zum System der Bodenbeschichtung,
mit systemkonformer Sockelausbildung
- Herstellen einer Dreieckskehle, Schenkellänge ca. 3 cm,
aus einer Mischung aus EP mit Quarzsand 0,1 - 0,5 mm,
Mischungsverhältnis gemäß Herstellerangaben
- Sockelbeschichtungshöhe: H= 15,0 cm
Leistung einschl. fachgerechter Ausbildung der
Innen-und Außenecken sowie Anschlussfugen.

Produkt '..........................................' vom Bieter einzutragen
Menge: 245,000 m

### Titel 5 Sonstiges

#### Bereich 5.1 Nummerierung

**5.1.10 Nummer, Wand, Latexfarbe, inkl.Untergrundbehandlung**
PKW-Stellplatz-Nummerierung, mit hochabriebfester
Latexfarbe, inkl. Untergrundvorbehandlung.

Zahlengröße: bis ca. 200 mm
Farbton: schwarz bzw. grau, nach Bemusterung
Ausführung: Mit Schablonen
Abrechnung: Je bis dreistellige Ziffer (z.B. 001 oder 118)

Einbauort: Tiefgarage
Menge: 225,000 Stk

**5.1.20 Nummerierungs-Schilder, quadratisch, abgehangen, 3 stellig**
Nummerierungs-Schilder zur Kennzeichnung von Stellplätzen,
Parkplätzen u.a., quadratisch, abgehangen von der Decke
liefern und montieren, inkl. aller erforderlichen Befestigungsmittel.

Größe: ca. 20 x 20 cm
Abhanghöhe: ca. 50 cm

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
Einbauort: Tiefgaragenerweiterung
Menge: 225,000 Stk

**5.1.30 Ziffern, Buchstaben, Lackfarbe, h 15cm**
Ziffern und/oder Buchstaben mit Lackfarbe dauerhaft beschriften,
inkl. Untergrundvorbehandlung.

| Höhe: | ca. 15 cm |
| --- | --- |
| Abrechnung: | je Ziffer bzw. Buchstabe |
| Farbton: | schwarz bzw. grau, nach Bemusterung |

Einbauort: Türen der Technik und Kellerräume
Menge: 50,000 Stk

#### Bereich 5.2 Stundenlohnarbeiten

**5.2.10 Vorarbeiter, Stundenlohnarbeiten**
*** Bedarfsposition ohne GB
Für evtl. erforderliche Arbeiten, die nicht im Leistungsverzeichnis
erfasst sind und nur auf ausdrückliche Anweisung der Bauleitung
gegen Nachweis zur Ausführung kommen werden berechnet für:

Vorarbeiter
Menge: 1,000 h

**5.2.20 Facharbeiter, Stundenlohnarbeiten**
*** Bedarfsposition ohne GB
Für evtl. erforderliche Arbeiten, die nicht im Leistungsverzeichnis
erfasst sind und nur auf ausdrückliche Anweisung der Bauleitung
gegen Nachweis zur Ausführung kommen werden berechnet für:

Facharbeiter
Menge: 1,000 h

**5.2.30 Helfer, Stundenlohnarbeiten**
*** Bedarfsposition ohne GB
Für evtl. erforderliche Arbeiten, die nicht im Leistungsverzeichnis
erfasst sind und nur auf ausdrückliche Anweisung der Bauleitung
gegen Nachweis zur Ausführung kommen werden berechnet für:

Helfer
Menge: 1,000 h

**5.2.40 Betonierfugen schließen und bearbeiten**
Betonierfugen in zementären Untergründen öffnen und
Oberflächen bündig herstellen durch spachtel und schleifen.
Menge: 20,000 m
